# HEGLER PLASTIK GMBH - Heglerstraße 8 - D-97714 Oerlenbach GaebWriter V
Leistungsbeschreibung (GAEB 90, DA81)
Projektbezeichnung: HEGLER PLASTIK GMBH - Heglerstraße 8 - D-97714 Oerlenbach  GaebWriter V
Währung: EUR

## Tel. +49 (0) 9725 66-0 Fax +49 (0) 97
Datum: 23.05.14

### 1 Kontroll- und Spülschacht MULTI-inspect 600 DUO in Huckepackanordnung

**1.10 Kontroll- und Spülschacht MULTI-inspect 600 DUO (ME DN 300)**
Kontroll- und Spülschacht aus PE-HD in
Huckepackanordnung
für Transportrohre mit darüber liegender
Sickerleitung DN 150, lichter Abstand 15 cm,
Durchgangsschacht 180° mit zwei Rohranschlüssen DN 300,
mit zugfester Arretierung der Schachtabgänge,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.11 Kontroll- und Spülschacht MULTI-inspect 600 DUO (ME DN 400)**
Kontroll- und Spülschacht aus PE-HD in
Huckepackanordnung
für Transportrohre mit darüber liegender
Sickerleitung DN 150, lichter Abstand 15 cm,
Durchgangsschacht 180° mit zwei Rohranschlüssen DN 400,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.12 Kontroll- und Spülschacht MULTI-inspect 600 DUO (Start-/Endschacht ME DN 300)**
Kontroll- und Spülschacht aus PE-HD in
Huckepackanordnung
für Transportrohre mit darüber liegender
Sickerleitung DN 150, lichter Abstand 15 cm,
Start-/Endschacht mit einem Rohranschluss DN 300,
mit zugfester Arretierung der Schachtabgänge,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.13 Kontroll- und Spülschacht MULTI-inspect 600 DUO (Start-/Endschacht ME DN 400)**
Kontroll- und Spülschacht aus PE-HD in
Huckepackanordnung
für Transportrohre mit darüber liegender
Sickerleitung DN 150, lichter Abstand 15 cm,
Start-/Endschacht mit einem Rohranschluss DN 400,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.14 Kontroll- und Spülschacht MULTI-inspect 600 DUO (abgewinkelt ME DN 300)**
Kontroll- und Spülschacht aus PE-HD in
Huckepackanordnung
für Transportrohre mit darüber liegender
Sickerleitung DN 150, lichter Abstand 15 cm,
Schachtgrundkörper abgewinkelt mit zwei
Rohranschlüssen
DN 300,
mit zugfester Arretierung der Schachtabgänge,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.15 Kontroll- und Spülschacht MULTI-inspect 600 DUO (abgewinkelt ME DN 400)**
Kontroll- und Spülschacht aus PE-HD in
Huckepackanordnung
für Transportrohre mit darüber liegender
Sickerleitung DN 150, lichter Abstand 15 cm,
Schachtgrundkörper abgewinkelt mit zwei
Rohranschlüssen
DN 400,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.16 Kontroll- und Spülschacht MULTI-inspect 600 DUO (Zulauf ME DN 300 / Ablauf ME DN 400)**
Kontroll- und Spülschacht aus PE-HD in
Huckepackanordnung
für Transportrohre mit darüber liegender
Sickerleitung DN 150, lichter Abstand 15 cm,
Durchgangsschacht 180° mit zwei Rohranschlüssen,
Zulauf DN 300 mit zugfester Arretierung der
Schachtabgänge
und Ablauf DN 400,
Schachtgrundkörper-Innenmaß > 600 mm, Nutzhöhe 106 cm,
monolithisch hergestellter Schachtgrundkörper mit
absatzfreiem, hydraulisch optimiertem Sohlgerinne,
Anschluss der Schachtverlängerung mittels
sechs integrierten Setzungsnocken (Setzungsreserve),
chemisch widerstandsfähig nach DIN 8075 und beständig
gegen Öle, Fette und taumittelgelöstes Schmelzwasser,
mit integriertem Standfuß, störungsfrei außerhalb des
Sohlgerinnes,
lichte Einbautiefe t > 1,32 m
liefern und fachgerecht in Bettungsmaterial einbauen.

Schachtverlängerung DU 600 (di = 500 mm) für den
Abschluss mit einer bauseitigen Schachtabdeckung DIN
EN
124 (625 mm) und SR-Systemabschluss wird gesondert
vergütet.

System: MULTI-inspect 600 DUO - HEGLER PLASTIK GMBH
oder gleichwertig
Einheit: St

**1.17 Schachtabgang MULTI-inspect 600 DUO (Reduzierung 400/200)**
Schachtabgang als zugfeste Ausführung mit
Arretierungsnocken liefern und einbauen.

Nennweitenreduzierung DN 400 / DN 200

System: MULTI-inspect 600 DUO - HEGLER PLASTIK GMBH
oder gleichwertig
Einheit: St

**1.18 Schachtabgang MULTI-inspect 600 DUO (Reduzierung 400/250)**
Schachtabgang als zugfeste Ausführung mit
Arretierungsnocken liefern und einbauen.

Nennweitenreduzierung DN 400 / DN 250

System: MULTI-inspect 600 DUO - HEGLER PLASTIK GMBH
oder gleichwertig
Einheit: St

**1.19 Schachtabgang MULTI-inspect 600 DUO (Reduzierung 400/300)**
Schachtabgang als zugfeste Ausführung mit
Arretierungsnocken liefern und einbauen.

Nennweitenreduzierung DN 400 / DN 300

System: MULTI-inspect 600 DUO - HEGLER PLASTIK GMBH
oder gleichwertig
Einheit: St

**1.20 Schachtabgang MULTI-inspect 600 DUO (Reduzierung 400/350)**
Schachtabgang als zugfeste Ausführung mit
Arretierungsnocken liefern und einbauen.

Nennweitenreduzierung DN 400 / DN 350

System: MULTI-inspect 600 DUO - HEGLER PLASTIK GMBH
oder gleichwertig
Einheit: St

**1.21 Dichtring DN 400 Schachtabgang MULTI-inspect 600 DUO**
Spezialdichtring DN 400 für Schachtabgang (Reduzierung)

liefern und einbauen.

System: MULTI-inspect 600 DUO - HEGLER PLASTIK GMBH
oder gleichwertig
Einheit: St

**1.22 Schachtverlängerung 3 m MULTI-inspect 600 DUO**
Schachtverlängerung DU 600 (di = 500) aus PE-HD,
in Verbundbauweise (innen glatt / außen profiliert),
Ringsteifigkeit S >= 5,0 kN/m² (SN 5),
als Steigrohr für Kontroll- und Spülschacht liefern
und
auf planmäßige Höhe einbauen.
Nutzlänge: 300 cm

System: MULTI-inspect 600 DUO - HEGLER PLASTIK GMBH
oder gleichwertig
Einheit: St

**1.23 Verbindungsmuffe Schachtverlängerung MULTI-inspect 600 DUO**
Verbindungsmuffe für Schachtverlängerung DU 600
(di = 500),
liefern und einbauen.

System: MULTI-inspect 600 DUO - HEGLER PLASTIK GMBH
oder gleichwertig
Einheit: St

**1.24 Profildichtring Schachtverlängerung MULTI-inspect 600 DUO**
Profildichtring für Schachtverlängerung DU 600
(di = 500),
liefern und einbauen.

System: MULTI-inspect 600 DUO - HEGLER PLASTIK GMBH
oder gleichwertig
Einheit: St

**1.25 SR-Systemabschluss Schachtverlängerung MULTI-inspect 600 DUO**
SR-Systemabschluss an  OK Schachtverlängerung DU 600
(di = 500) zur Schachtabdeckung DIN 124 (625 mm),
liefern und einbauen.

System: MULTI-inspect 600 DUO - HEGLER PLASTIK GMBH
oder gleichwertig
Einheit: St

**1.26 Auflagerring aus Beton nach DIN 4034 (bauseitig)**
Auflagerring aus Beton (625 mm) für Schachtabdeckung
nach DIN EN 124 liefern und einbauen.

Auswahl Bauhöhen:
60 mm
80 mm
100 mm
Einheit: St

**1.27 Schachtabdeckung (bauseitig)**
Schachtabdeckung aus Gusseisen nach DIN EN 124 (625 mm)
für Schachtverlängerung DU 600 (di = 500),
liefern und einbauen.

Ausführung:
Klasse: ..... (A 15/ B 125/ D 400)
Ventilationsöffnungen  ..... (mit/ohne)
Einheit: St

**1.28 Einlaufrost (bauseitig)**
Einlaufrost aus Gusseisen nach DIN EN 124 (625 mm)
einschließlich Schmutzfangeimer,
für Schachtverlängerung DU 600 (di = 500),
liefern und einbauen.

Ausführung:
Klasse: ..... (A 15/B 125/ D 400)
Einheit: St
